# Brandmeldeanlage
Angebotsaufforderung (GAEB 90, DA83)
Währung: EUR
Auftraggeber: Covivio Immobilien GmbH

## Brandmeldeanlage
Datum: 15.07.24

### Bereich 1 Leitungsnetz

#### Abschnitt 1.1 Materialbedarf

**1.1.10 Steigetrasse, gleichschenkliges U-Profil Funktionserhalt,**
*** Bedarfsposition ohne GB
Steigetrasse, gleichschenkliges U-Profil
Funktionserhalt,
Normtragekonstruktion Steigetrasse 3000 mm lang, 300 mm
breit, mittelschwere Bauart, mit durchgängig gelochten
Seitenholmen, Sprossen aus Profilschiene 40x22 mm, max.
Kabellast 20 kg/m, Befestigungsabstand max. 1,0 m
Fabrikat: PUK
Typ: STU-BS 50-03-3S
liefern
Menge: 8,000 Stk

**1.1.20 Kabelschelle,**
Kabelschelle,
Spannbereich 8-12 mm
Fabrikat: PohlCon (PUK)
Typ: 12 AC
liefern
Menge: 991,000 Stk

**1.1.30 ProfilschieneLänge 2000 mm**
Ausführung Einfachprofil, Art der Lochung
Rückengelocht,
Werkstoff Stahl
Fabrikat: Dätwyler
Typ: 2970/2 SLDliefern
Menge: 12,000 m

**1.1.40 BügelschelleSpannbereich 6...12 mm**
Max. Anzahl der Kabel 1, Werkstoff der Schelle
Stahl, Oberflächenschutz Schelle feuerverzinkt,
Werkstoff der Schraube
Stahl, Oberflächenschutz Schraube feuerverzinkt,
Montageart
Profilschiene, Halogenfrei

Fabrikat: Dätwyler
Typ: B12D

liefern
Menge: 100,000 Stk

**1.1.50 Abstandschelle zur Montage von Rohren und Kabeln, SAS 6 D**
an Wand, Decke und Boden. Mit selbst sicherndem
Oberteil.
Befestigung über Ansatz mit Innengewinde.
Oberflächen G und FT ab Schellengröße 20 geeignet für
Montage mit Nagelgerät oder Bolzensetzgerät.
Zugelassen für den Funktionserhalt nach DIN 4102 Teil
12,
Funktionserhaltklassen E 30 bis E90.

Fabrikat: Dätwyler
Typ: SAS 6 D

liefern
Menge: 367,000 Stk

**1.1.60 Abstandschelle zur Montage von Rohren und Kabeln SAS 10 D**
an Wand, Decke und Boden. Mit selbst sicherndem
Oberteil.
Befestigung über Ansatz mit Innengewinde. Oberflächen G
und FT
ab Schellengröße 20 geeignet fürMontage mit Nagelgerät
oder
Bolzensetzgerät. Zugelassen für denFunktionserhalt nach
DIN 4102 Teil 12, Funktionserhaltklassen E 30 bis E90.

Fabrikat: Dätwyler
Typ: SAS 10 D

liefern
Menge: 300,000 Stk

**1.1.70 Brandschutzbefestigung**
Die WUM wird im Abstand von bis zu 3,5 m über die
Kabelverlegung
mit Bügelschelle an C-Profilschiene übergestülpt. Die
Befestigung
erfolgt mittels Gleitmuttern und Gewindestäben an der
C-Profilschiene.
Die Hohlräume werden mit Mineralwolle ausgefüllt.
Die Kabeleinführung und die Rückseite der WUM werden
mit
Pyroplast Brandschutzspachtel S 100SM-K abgedichtet.
Die Außenmaße sind 100 x 370 x 135mm.
Der Funktionserhalt ist E30.
Die WUM ist für die Profilschiene 2970 SLD in einer
Breite
von 300 mm geeignet
Menge: 8,000 Stk

**1.1.80 Kabelabzweigkasten**
mit Schutzart IP66, Ui=450V AC, zertifiziert nach
VDE (DIN EN 60670-1/-22 (VDE 0606-1/-22)), UL-EU
(EN 62208),Ausschlagmembranen, M16/M25,
(1 rückseitig, 7 seitlich), außenliegende
Befestigungsstellen,
mit elektrischem Funktionserhalt E30 - E90 nach DIN4102
Teil 12.
Halogenfreies Gehäuse aus Spezialthermoplast, Klemmen
aus hochtemperaturbeständiger Spezialkeramik,
Klemmenhalter
freipositionierbarorange, Verbindungskasten 5-polig 0,5
- 4 mm²,
Abzweigkasten 5-polig0,5 - 1,5 mm², Anzahl der
klemmbaren
Leiter pro Pol: 8 x 0,5² / 4 x 0,75² /6 x 1² / 6 x 1,5²
/ 2 x 4²

Fabrikat: Spelsberg
Typ: WKE 2 - 5 x 1,5 mm²

liefern
positionierbarorange, Verbindungskasten 5-polig 0,5 - 4
mm²,
Abzweigkasten 5-polig0,5 - 1,5 mm², Anzahl der
klemmbaren
Leiter pro Pol: 8 x 0,5² / 4 x 0,75² /6 x 1² / 6 x 1,5²
/ 2 x 4²

Fabrikat: Spelsberg
Typ: WKE 2 - 5 x 1,5 mm²

liefern
Menge: 16,000 Stk

**1.1.90 Vierseitiger Brandschutzkanal aus Metall**
zur Installation und Führung von
Kabeln. Mit intumeszierender Innenauskleidung.
Verhindert im Brandfall
die Brandweiterleitung im Kanal und schützt Flucht- und
Rettungswege
vor Auswirkungen eines Kabelbrandes.
Direkte Wand- und Deckenmontage, Montage unterhalb von
Systemböden oder auf Tragsystemen möglich. Geprüft und
zugelassen
als I-Kanal nach DIN 4102 Teil 11. Allgemeine
bauaufsichtliche Zulassung
für die Feuerwiderstandsklassen I30 bis I120.
Vorkonfektionierte Formteile erhältlich.
Mit dem Brandschutzkanal dürfen ausschließlich nach
Zulassung
beschriebene vorkonfektionierte Formteile verbaut
werden.
Sichere Verbindung von Kanalunterteil und abnehmbarem
Kanaldeckel
durch integrierte Rastklammern. Werkzeuglose Montage.
Mehrfaches
Montieren und Demontieren des Deckels möglich.
Potentialausgleich wird
hergestellt über Rastklammern.
Produkttext Lieferumfang: Kanal bestehend aus
Kanalunterteil und Deckel
Oberfläche: lackiert
Farbe: reinweiß; RAL 9010
Länge 2000 x Breite 250 x Höhe 100 mm
Fabrikat: OBO BETTERMANN
Typ: BSKM 1025RW
Art.-Nr.: 7216630
liefern
Menge: 16,000 Stk

**1.1.100 Sicherheits Brandmeldekabel**
besonderer Schutz gegen Feuer und
Brandschäden, für Verlegung in Innenräumen geeignet,
Installationskabel
entspricht den Anforderungen an den Funktionserhalt E30
nach DIN 4102-
12, der Funktionserhalt ist gewährleistet bei einer
Betriebsspannung bis
110 V, z.B. für Signal- und Steueranlagen, BMA, ELA und
RWA, bei
Verlegung im Freien muss ein Schutz gegen direkte
Sonneneinstrahlung
vorgesehen werden, in Anlehnung an DIN VDE 0815,
halogenfrei,
Isolationserhalt FE180 nach DIN VDE 0472-814, IEC 60331
Typ: JE-H(ST)H E30 2x2x0,8 mm

in Teillängen liefern
Menge: 600,000 m

**1.1.110 JHSTH 2x2x0,8rtB2ca**
Nach VDE 0815. Halogenfreies Installationskabel mit
verbessertem
Brandverhalten im Brandfall werden zur
Fernsprechübertragung, für
Mess- und Signalzwecke verwendet. Die Ausführung mit
statischem
Schirm (St) schützt die Übertragungskreise gegen äußere
elektrische
Störfelder. Eine Brand-Weiterleitung wird durch den
hohen
Sauerstoffindex der Isolierung und des Mantels
verhindert. Sie geben im
Brandfall keine korrisiven Gase ab. Einsatz
vorzugsweise für
Fernmeldeinstallationen innerhalb von Gebäuden und in
Sonderfällen
auch im Freien unter Schutz gegen Sonneneinwirkung.
Max.
Betriebstemperatur 70 °C.
Typ: J-H(ST)H 2x2x0,8 mm rot, B2ca
in Teillängen liefern
Menge: 500,000 m

#### Abschnitt 1.2 Montageleistungen

**1.2.10 Monteurstunde**
(geschätzter Aufwand) zur Montage der Materialien aus
Vorpositionen sowie zum Umbau der Bestandsinstallation;
die Abrechnung
erfolgt zum Nachweis über die Erfassung im
Stundenzettel / Arbeitsbericht
Menge: 320,000 Std

**1.2.20 Lehrling Elektro**
die Abrechnung erfolgt zum Nachweis über die
Erfassung der tatsächlich benötigten Montagezeit über
die Erfassung im
Stundenzettel / Arbeitsbericht
Menge: 96,000 Std

**1.2.30 Kfz-Pauschale An-/Abfahrt**
Menge: 20,000 d

**1.2.40 Hygienepauschale**
zum Schutz von Kunden, Mietern, Mitarbeitern etc.
Mund-Nasen-Schutz, Desinfektionsmittel Hände/Haut,
Desinfektionsmittel
Fahrzeug/Werkzeug/Maschinen
Menge: 4,000 PSCH

**1.2.50 Kernbohrung Ø100mm in Beton**
Kernbohrung Ø100mm in Beton
(Ausführung durch Nachunternehmer WiMa GbR)
Menge: 8,000 Stk

### Bereich 2 Brandmeldetechnik

*Hinweis*
Ausführung der nachstehenden Positionen durch für die
Errichtung von
Brandmeldeanlagen zertifiziertes Nachunternehmen Schewe
GmbH

#### Abschnitt 2.1 Brandmeldezentrale

**2.1.10 Analogring-Modul esserbus®-PLus**
Fabrikat: Esser
Art.-Nr.: 804382.D0
Menge: 1,000 Stk

**2.1.20 Paket 1 für Brandmeldecomputer IQ8Control M**
Fabrikat: Esser
Art.-Nr.: 808214
Menge: 1,000 Stk

**2.1.30 Peripheriemodul mit einem zusätzl. Mikromodulsteckplatz**
Fabrikat: Esser
Art.-Nr.: 772477
Menge: 1,000 Stk

**2.1.40 Erweiterungsmodul mit drei zusätzl.Mikromodulsteckplätzen**
Erweiterungsmodul mit drei
zusätzl.Mikromodulsteckplätzen
Fabrikat: Esser
Art.-Nr.: 772476
Menge: 1,000 Stk

**2.1.50 Analogring-Modul esserbus®-PLus**
Analogring-Modul esserbus®-PLusFabrikat: Esser
Art.-Nr.: 804382.D0
Menge: 2,000 Stk

**2.1.60 Brandschutz-Hängegehäuse F30 RArt.-Nr.: 788040**
Brandschutz-Hängegehäuse F30 RArt.-Nr.: 788040
oder brandlastfreier Raum
Menge: 1,000 Stk

**2.1.70 Akku 12V, 24Ah**
Akku 12V, 24AhFabrikat: Yuasa
Art.-Nr.:NP 24-12
Menge: 2,000 Stk

**2.1.80 Schild**
"Brandmeldezentrale"
Menge: 1,000 Stk

#### Abschnitt 2.2 6.OG

**2.2.10 IQ8MCP Elektronikmodul**
Fabrikat: Esser
Art.-Nr.: 804905
Menge: 11,000 Stk

**2.2.20 Gehäuse mit Glas, rot, ähnlich RAL 3020**
Fabrikat: Esser
Art.-Nr.: 704900
Menge: 11,000 Stk

**2.2.30 O²T Multisensormelder IQ8Quad**
Fabrikat: Esser
Art.-Nr.: 802374
Menge: 12,000 Stk

**2.2.40 Thermodifferentialmelder IQ8Quad**
Fabrikat: Esser
Art.-Nr.: 802271
Menge: 1,000 Stk

**2.2.50 IQ8Wireless Funkgateway für Melder**
*** Bedarfsposition ohne GB
Fabrikat: Esser
Art.-Nr.: 805594.10
Bei direkter Verkabelung entfällt diese Pos.
Menge: 7,000 Stk

**2.2.60 IQ8Wireless Universelles Funk-Interface**
*** Bedarfsposition ohne GB
ohne Abdeckplatte, weiß
Fabrikat: Esser
Art.-Nr.: 805602.10
Bei direkter Verkabelung entfällt diese Pos.
Menge: 108,000 Stk

**2.2.70 IQ8Wireless-Montagerahmen Melder**
*** Bedarfsposition ohne GB
für IQ8Quad-Melder, weiß
Fabrikat: Esser
Art.-Nr.: 805604
Bei direkter Verkabelung entfällt diese Pos.
Menge: 36,000 Stk

**2.2.80 IQ8Wireless-Montagerahmen für IQ8 Alarm**
*** Bedarfsposition ohne GB
weiß
Fabrikat: Esser
Art.-Nr.: 805603
Bei direkter Verkabelung entfällt diese Pos.
Menge: 72,000 Stk

**2.2.90 Montagesockel für Ringbusmelder**
Fabrikat: Esser
Art.-Nr.. 805590
Menge: 37,000 Stk

**2.2.100 O²T/So Multisensormelder**
IQ8Quad mit integriertem Warntongeber
Fabrikat: Esser
Art.-Nr.: 802384
Menge: 25,000 Stk

**2.2.110 IQ8Alarm Plus/So akustischer Signalgeber**
IQ8Alarm Plus/So akustischer Signalgeber, weiß
Fabrikat: Esser
Art.-Nr.: 807205W
Menge: 72,000 Stk

**2.2.120 Melderbeschriftung**
Menge: 37,000 Stk

**2.2.130 Alarmierungskoppler mit Gehäuse**
Fabrikat: Esser
Art.-Nr.: 808623
Menge: 1,000 Stk

**2.2.140 Programmierung und Inbetriebnahme**
Menge: 1,000 Stk

**2.2.150 Feuerwehrlaufkarten DIN A4**
Voraussetzung sind DWG o. DXF digitale Pläne
Menge: 30,000 Stk

**2.2.160 Teilnahme Techniker für SV-Abnahme**
Menge: 1,000 PSCH

**2.2.170 Einweisung des Betreibers**
Menge: 1,000 Stk

**2.2.180 Dokumentation**
Menge: 1,000 PSCH

**2.2.190 Technikerstunde**
Menge: 10,000 Std

**2.2.200 Fahrzeugeinsatz Berlin**
Menge: 15,000 Stk

USt %: 19,00
